# Dachdecker
Angebotsaufforderung (GAEB 90, DA83)
Währung: EUR

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dri00tter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Möbel und sonstiges Mietereigentum, Bodenflächen und angrenzende
Bauteile etc. im Bereich der auszuführenden Arbeiten sind durch Folie,
evtl. Schaltafeln oder Ähnliches zu schützen.

A3) PREISE

Soweit und sobald Überschreitungen absehbar sind, ist hierüber der
Abteilung Einkauf des AG ein schriftliches Angebot einzureichen und eine
gesonderte Vereinbarung zu treffen.

In den Einheitspreisen sind sämtliche Kosten, wie Lohn-, Material- und
Nebenkosten enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Leistungen, die in den nachfolgenden Leistungspositionen
nicht enthalten sind, sind als Nachtrag dem zuständigen Bauleiter vor
Ausführung zur Genehmigung aufzugeben. Die Preise für derartige
Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B) ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Dachdecker
Datum: 08.10.24

*Hinweis*
BAUVORHABEN :  Sonnenallee 161, 163_TreptowerStr. 95
 Berlin, 12095 Berlin

GEWERK :  Dachdecker

ANGABEN ZUM BAUWERK

Bei dem Gebäude handelt sich um zwei 4 Geschosser (EG,
1.-5OG, Geschosshöhe ca. 3,00m). VH + HH

Die Baustelleneinrichtung erfolgt hofseitig, es kann
seitens des Auftragnehmers bei Bedarf ein Lastenaufzug
an den Balkonen angestellt werden.

Eine Zwischenlagerung für Material kann mit der
Bauleitung vereinbart werden.

Die Gebäude werden bauseits mit einem Gerüst versehen.

Die Ausführungszeit ist  vom 03.03.2025 bis 30.05.2025
einzuhalten.

Fertigstellung:  30.05.2025

*Hinweis*
Besondere Technische Vorschriften - Dachdecker-
Dachabdichtungsarbeiten, Flachdach -

1. Für Angebot und Ausführung sind besonders zu
beachten:

-------------------------------------------------------
----------------------

  01 DIN 18338 Dachdeckungs- und
Dachabdichtungsarbeiten

  02  Flachdachrichtlinien, jeweils gültige
Ausgabe,  Herausgeber "Zentralverband des
Deutschen  Dachdeckerhandwerks" und
"Bundesfachabteilung  Bauwerksabdichtung im
Hauptverband
  der Deutschen Bauindustrie "

  03  ABC der Bitumen-Bahnen "Technische Regeln",
  herausgegeben vom VDD Industrieverband bituminöse Dach- und
Dachdichtungsbahnen e.V. in  Frankfurt/Main 1

2. Es ist so zu arbeiten, daß über Nacht keine
Dachflächen offen stehen. Im Bereich von
Durchdringungen, Wandanschlüssen, Dachrändern und
dergl. ist mit besonderer Sorgfalt zu  arbeiten, um
hier Schäden innerhalb der Wohnung zu vermeiden.

3. Ausführung und Material

  01  Zur Verwendung dürfen nur genormte
Bitumen-Bahneneingesetzt werden.
Bitumen-Bahnen, für die nur Merkblätter und Vorentwürfe
bestehen, dürfen nicht eingesetzt  werden.

  02  Dachabdichtungen sind mind. 3-lagig
herzustellen.

  03  Oberflächenschutzschichten sind durch
Kiesschüttung oder Besplittung herzustellen.
  Andere Möglichkeiten sind ausgeschlossen.

  04  LM-Dachrandverwahrungsprofile - Oberfläche
anodisch oxydiert, natur EV 1 - müssen
  mehrteilig sein. Der obere Rand der
Fassadenbekleidung muß vom Dachrandverwahrungsprofil überlappt werden, und zwar:

  Gebäudehöhe bis  8,00 m  mind.  5 cm
  Gebäudehöhe bis  20,00 m  mind.  8 cm
  Gebäudehöhe über 20,00 m  mind. 10 cm

  Der Abstand zwischen Fassade und
Dachrandprofil beträgt mind. 2 cm.

  05  An- und Abschlüsse sollen möglichst aus den
gleichen Werkstoffen wie die
  Dachabdichtung hergestellt werden.

  Höhe des Dachrandabschlusses  ca. 10 cm
  Höhe des Wandanschlusses  ca. 15 cm

  über Oberfläche Belag oder Kiesschüttung

4. In den Angebotspreisen sind enthalten:

  01  Der Einsatz von Hebezeugen.

  02 Holzschutz aller Hölzer gegen Insekten- und
Pilzbefall.

5. Abrechnung

Ergänzung zu Abschnitt 5 DIN 18338 Umfaßt eine Position
neben der Dachabdichtung auch Dampfsperren,
Ausgleichschichten, Wärmedämmung, Oberflächenschutz
usw., so werden für diese Leistungen die Abmessungen
der zu dichtenden Flächen zugrunde gelegt. Bohlen
werden übermessen Überstehende Kanten, An- und
Abschlüsse werden nicht mitgemessen. Die Vergütung für
Wandanschlüsse erfolgt in gesonderter Position, für
Dachrandanschlüsse erfolgt keine Vergütung. Diese
Leistung ist mit dem Wiederanbringen bzw. Erneuern der
Dachrandverwahrungsprofile abgegolten. Bei
Teilerneuerung der Dachabdichtung und Erneuerungdes
Oberflächenschutzes nach der tatsächlich ausgeführten
Leistung.

### Bereich 1 Dachsanierung

#### Abschnitt 1.1 Baustelleneinrichtung

**1.1.10 Baustelleneinrichtung**
Baustelleneinrichtung/ -räumung
Geräte, Werkzeuge und sonstige
Betriebsmittel, die zur Durchführung der
Arbeiten erforderlich sind, auf die
Baustelle bringen und aufbauen.
Vorhaltekosten der Baustelleneinrichtung
sowie der benötigten Maschinen sind
in dieser Position einzurechnen.

Nach Abschluss der Arbeiten sind alle
Geräte, Werkzeuge und sonstige
Betriebsmittel und Werkstoffreste
wieder abzubauen bzw. abzufahren/zu entsorgen.
Die in Anspruch genommenen Flächen
sind sauber zu hinterlassen.
Es ist eine Mitnutzung des Bauaufzuges vom
Nachbardach vermittelt durch die Covivio
Hausverwaltung vereinbart worden.
Menge: 1,000 psl.

**1.1.20 Baustellenanmeldung und Beschilderung:**
Aufstellung, Vorhaltung und Abbau von Warn-, Sperr- ,
Hinweisschildern und Bauzaun auf der Baustelle.
Menge: 1,000 psl

**1.1.30 Baustromversorgung**
Installieren und vorhalten einer Baustromversorgung
zur Ausführung der beschriebenen Arbeiten.
Einrichtung inkl. Anschlussschrank und
Unterverteilung mit Unterzähler nach den Vorschriften
(220 V/16 A Drehstrom 380 V/4 KW).
Antragsstellung, Gebühren, pauschal
Verbrauch inbegriffen*
Menge: 12,000 Woch

**1.1.40 Bauwagen**
Stellung und Vorhaltung eines Bauwagens zum
Aufenthalt von Mitarbeitern, sowie Einlagerung von
Werkzeugen und Geräten, einschl. An- und Abfuhr.
Menge: 12,000 Woch

**1.1.50 Miettoilette**
Stellung und Vorhaltung einer Miettoilette, einschl.
regelmäßiger Wartung und Entsorgung.
Grundstandzeit bis 4 Wochen.
Menge: 12,000 Woch

**1.1.60 Aufzug**
An- und Abtransport sowie Auf- und Abbau
und Vorhaltung eines senkrechten Aufzuges oder
Schrägaufzug.
Menge: 12,000 Woch

#### Abschnitt 1.2 Flachdach

**1.2.10 Reinigung der Dachfläche**
Grobe Reinigung der vorhandenen Dachfläche mit
einem Straßenbesen, inkl. Entsorgung vom
anfallenden Unrat.
Menge: 225,730 m2

**1.2.20 Bitumen**
Bitumen - Voranstrich nach säubern der
Dachfläche (Besenrein) aufspritzen oder
aufstreichen. Verbrauch ca. 0.3 kg/qm.
Menge: 225,730 m2

**1.2.30 Blasenbildung aufschneiden u. Abdichtung befestigen**
Blasenbildung in der vorhandenen Abdichtung
aufschneiden und lose Abdichtung befestigen.
Menge: 1,000 St

**1.2.40 Neue Abdichtungslage aufschweißen**
Neue Abdichtungslage bestehend aus PYE PV 200
S5 Polymer-Bitumen- Schweißbahn,
vollflächig aufschweißen.
Liefern und verlegen.
Menge: 225,730 m2

**1.2.50 Wand- und Attikaanschluss mit Bitumendachbahn herstellen**
Wand- und Attikaanschluss mit Bitumendachbahn
Vedatop SU und Polymerdachbahn PYE PV 200 S5,
2 lagig, als Übergang von der Wand zur
Dachfläche fachgerecht herstellen.
Menge: 58,020 m

**1.2.60 Traufe mit Polymerdachbahn ausbilden**
Traufe mit Polymerdachbahn als Zulage
fachgerecht ausbilden.
Menge: 57,320 m

**1.2.70 Abdichten der vorhandenen Durchführung**
*** Bedarfsposition ohne GB
Zulage für das Abdichten der vorhandenen
Durchführung (Lüftungsrohre oder Ähnliches) in
der Dachabdichtung mit Polymerdachbahn und
Flüssigkunststoff inkl. Vlieseinlage.
Durchmesser : über 120 mm bis max. 300 mm
Menge: 1,000 St

**1.2.80 Abdichten der vorhandenen Durchdringungen**
*** Bedarfsposition ohne GB
Zulage für das Abdichten der vorhandenen
Durchdringungen ( Dachausstiege/ Lichtkuppeln)
Bis zu 2,00 m Gesamtumfang.
Menge: 1,000 St

**1.2.90 Schornsteineinfassung 4-zügig**
Schornsteineinfassung aus Polymerdachbahn
liefern und herstellen.
4-zügig
Menge: 6,000 St

**1.2.100 Schornsteineinfassung 3-zügig**
Schornsteineinfassung aus Polymerdachbahn
liefern und herstellen.
2-zügig
Menge: 13,000 St

**1.2.110 Schornsteineinfassung 2-zügig**
Schornsteineinfassung aus Polymerdachbahn
liefern und herstellen.
2-zügig
Menge: 4,000 St

**1.2.120 Schornsteineinfassung 1-zügig**
Schornsteineinfassung aus Polymerdachbahn
liefern und herstellen.
1-zügig
Menge: 1,000 St

**1.2.130 Anpressschine liefern u. mintieren**
Anpressschine aus Aluminium, mit einem Zuschnitt
von ca. 7 cm zur Sicherung der Abdichtungsbahn
gegen abrutschen, einschl. der
Silikonversiegelung, liefern und montieren .
Menge: 128,900 m

#### Abschnitt 1.3 Ziegeldach

**1.3.10 Halbrunde oder Kastenrinne entsorgen**
*** Bedarfsposition ohne GB
Halbrunde oder Kastenrinne mit den
dazugehörigen Rinneisen aufnehmen und
entsorgen.
Menge: 31,500 m

**1.3.20 Sockelblech entsorgen**
*** Bedarfsposition ohne GB
Vorhandenes Sockelblech demontieren und
entsorgen.
Menge: 31,500 m

**1.3.30 Kehl und Wandanschlussbleche entsorgen**
Vorhandene Kehl und Wandanschlussbleche
demontieren und entsorgen.
Menge: 30,200 m

**1.3.40 Fallrohre entsorgen**
Vorhandene Fallrohre demontieren und entsorgen.
Menge: 150,000 m

**1.3.50 Dacheindeckung entsorgen**
Vorhandene Dacheindeckung bestehend aus
Betondachsteinen komplett aufnehmen und
entsorgen,
inkl. der Einbauteile wie z.B. Entlüfter u.s.w.
Menge: 163,470 m2

**1.3.60 Dachlattung entsorgen**
Abriss und Entsorgung der vorhandenen
Dachlattung.
Menge: 163,470 m2

**1.3.70 Veluxfenster entsorgen**
Vorhandene Veluxfenster ausbauen und
entsorgen.
Menge: 7,000 St

**1.3.80 Dachfläche mit Unterspannbahn verlegen**
Dachfläche mit Unterspannbahn diffusionsoffen
parallel zur First- und Trauflinie, über den Sparren
leicht durchhängend mit 10 cm Überdeckung
verlegen, resisitent gegen Holzschutzmittel,
DIN 4102, Herst.: Dörken Delta Vent N Plus,
inkl. Verklebung aller Überlappungen.
Menge: 163,470 m2

**1.3.90 Konterlattung auglegen u. befestigen**
Konterlattung 40x60 mm, gemäß DIN 68800
technisch getrocknet, liefern und fluchtgerecht auf
den Dachsparrenverlauf auflegen und mit verz.
mm Drahtstiften befestigen.
Menge: 163,470 m2

**1.3.100 Unterspannbahn liefern u. verlegen**
Entsprechend der Fachregeln des deutschen
Dachdeckerhandwerk die Unterspannbahn bzw.
Dachhautseitige Ab- bzw. Andichtung der
Konterlattung und Ihrer Befestigung mit einem
Nageldichtband oder Nageldichtschaum, liefern
und verlegen.
Menge: 163,470 m2

**1.3.110 Dachfläche hertsellen**
Dachfläche parallel zur Traufe mit Traglattung aus
technisch getrockneten Dachlatten 40x60mm,
Sortierklasse S10 für die Dacheindeckung mit
Tondachziegeln herstellen.
Befestigung mit verz. 100 mm Drahtstiften oder
Schusstechnik.
Menge: 163,470 m2

**1.3.120 Keilbohle liefern u. befestigen**
*** Bedarfsposition ohne GB
Keilbohle 160x38x20 mm, für die Traufe zur
Aufnahme der Rinneisen liefern, gemäß DIN
68800, Befestigung erfolgt mit verz. 100 mm
Drahtstiften.
Menge: 31,500 m

**1.3.130 Trauflüftungskamm liefern u. montieren**
Trauflüftungskamm mit Steg aus PVC 2cm hoch,
als Schutz vor Laub-Vogel- und Insekteneinflug
und zur Herstellung eines ausreichenden
Lüftungsquerschnitt
liefern und mit korrosionsgeschützten Befestigern
fachgerecht montieren.
Menge: 31,500 m

**1.3.140 Dachfläche mit Dachziegeln**
Dachfläche mit Dachziegeln
Hersteller: Creaton
Modell: Ratio
Farbe: ziegelrot engobiert
liefern und auf vorhandener
Unterkonstruktion eingedeckt.
Menge: 163,470 m2

**1.3.150 Klammern der Dachziegel**
Klammern der Dachziegel mit Seitenfalzklammern
zur Sicherung der Dachziegel gegen Windsog.
Klammerzahl: jeder 3. Dachziegel im Versatz.
Menge: 163,470 m2

**1.3.160 Grat verlegen**
Grat passend zur Eindeckung als Lüftergrat mit
Gratziegeln trocken verlegen.
Inkl. Gratlüftungselement, Gratklammern und
Latten, liefern und montieren.
Menge: 5,600 m

**1.3.170 Gratanfänger liefern u. verlegen**
Gratanfänger als Zulage zum Grat liefern und
verlegen.
Menge: 1,000 St

**1.3.180 Schneiden der Dachziegel**
Schneiden der Dachziegel an allen An- und
Abschlüssen wie z.B. Schornsteinkopf, Dachfenster
u.s.w.
Menge: 63,800 m

**1.3.190 VELUX Schwingfenster**
VELUX Schwingfenster GGU MK08 0066
Polyur. Energie PLUS Verglasung, Aluminium
Eindeckrahmen, Größe: 78x140
----------------------------------------
Schwingfenster mit Schwingfunktion
des Flügels bis zum Anschlag.
Mit bequemer Einhandbedienung oben,
Lüftungsklappe und Luftfilter.
Seitliche Flügelabdeckbleche
schraubenlos vormontiert, Montagewinkel
und Markisenkasten im Lieferumfang enthalten.
Dämmelement am Blendrahmen oben aus
geschäumtem Kunststoff, grau.
Luftdichtheitsklasse 4.
----------------------------------------
Flügel und Blendrahmen: Holzkern mit
nahtloser Kunststoff-Ummantelung aus
Polyurethan, feuchtigkeitsunempfindlich,
dauerhaft, besonders pflegeleicht, PVC-frei.
----------------------------------------
Umlaufende Dichtung mit Anschlagund
Gleitfunktion aus Santoprene,
seitliche Dichtung aus EPDM zwischen
Flügel- und Blendrahmenverblechung
Blendrahmen-Außenmaße (BxL): 78 x 140 cm
Lichtfläche: 0,72m²
Oberfläche fertig lackiert mit
Zwei-Komponenten-PU-Lack, weiß,
seidenmatt, NCS S 0500-N.
Außenabdeckung aus Aluminium,
einbrennlackiert, NCS S 7500-N.
----------------------------------------
Verglasung mit ENERGIE PLUS Scheibe
Passivhaus tauglich, für besonders
hohen Wärmeschutz: Uw = 1,0 W/(m²K),
Gesamtenergiedurchlasswert g = 0,52.
Erhöhter Schallschutz:
Rw(C,Ctr)= 37(-2,-4) dB
Schallschutzklasse 3,
erhöhter Einbruchschutz
erhöhter Hagelschutz.
2x3 mm Verbund-Sicherheitsglas innen
für erhöhten Einbruchschutz und
besseren Schallschutz, mit Edelmetallbeschichtung
innen für erhöhten
Wärmeschutz.
3 mm gehärtetes Einscheiben-
Sicherheitsglas nach DIN EN 12150
mit Edelmetallbeschichtung
für erhöhten Wärmeschutz in der Mitte.
4 mm gehärtetes Einscheiben-
Sicherheitsglas nach DIN EN 12150 außen
mit Anti-Tau-Effekt zur Verringerung
von Tauwasserbildung und mit natürlichem
Reinigungseffekt.
Verringerung der Regengeräusche durch
Anti-Regengeräusch-Effekt
Alle technischen Werte sind normgemäß
im senkrechten Einbau ermittelt und
beziehen sich auf das Fenster als Ganzes
Menge: 7,000 St

**1.3.200 VELUX Eindeckrahmen**
VELUX Eindeckrahmen EDZ MK08 2000
Ziegel+Dämm-u. Anschlussset BDX Alu
----------------------------------------
Geeignet für Dächer mit flachem oder
profiliertem Eindeckmaterial
von 1,5 bis 4,5 cm Höhe.
Seitenteile abgeknickt mit doppelten
Wasser-Ableitfalzen und Schaumstoff-
Dichtungs-Profil.
----------------------------------------
Seitliche und untere Blendrahmenverblechung.
----------------------------------------
Inkl. Dämm- und Anschluss-Set für den
fachgerechten Anschluss des VELUX
Dachfensters an die Dämmung des
Daches.
+ÆI
Dämmrahmen aus Polyethylen zur
Reduzierung der Wärmebrücke am Übergang
vom Fenster zum Dach, Wärmeleitfähigkeit
= 0,04 W/(m K).
Einschließlich diffusionsoffener
Anschlussschürze aus Polypropylen,
Materialstärke 0,5 mm, sd = 0,03 m.
Wasserableitrinne für einen
regensicheren Anschluss.
----------------------------------------
Material: Aluminium. Schürze des
Unterteils aus plissiertem Aluminium.
Farbton: wie Fenster-Abdeckung.
Menge: 7,000 St

#### Abschnitt 1.4 Dachklempnerarbeiten

**1.4.10 Sockelblech liefern u. montieren**
*** Bedarfsposition ohne GB
Sockelblech unter der Dachrinne liefern und
montieren. Zuschnitt bis 500 mm
Menge: 31,500 m

**1.4.20 Dachrinne liefern u. montieren**
*** Bedarfsposition ohne GB
Halbrunde 6-tlg. Dachrinne aus Titanzink auf
verzinkte Rinnenhalter,
Zuschnitt: 333 mm, liefern und fachgerecht
montieren.
Menge: 31,500 m

**1.4.30 Einhangstutzen liefern u. montieren**
*** Bedarfsposition ohne GB
Einhangstutzen aus Titanzink als Zulage zur
vorbeschriebenen Dachrinne,
liefern und fachgerecht montieren
Menge: 7,000 St

**1.4.40 Rinneneinhang liefern u. montieren**
*** Bedarfsposition ohne GB
Rinneneinhang aus Titanzink, Zuschnitt 200 mm, mit
Falz,
liefern und fachgerecht montieren.
Menge: 31,500 m

**1.4.50 Endboden 6-tlg**
*** Bedarfsposition ohne GB
Endboden 6-tlg aus Titanzink liefern und in die
Dachrinne eingelötet.
Menge: 4,000 St

**1.4.60 Rinnenecke Innen/ Außen liefern u. anbringen**
*** Bedarfsposition ohne GB
Rinnenecke Innen/ Außen aus Titanzink als Zulage
zur Rinne liefern und anbringen.
Menge: 2,000 St

**1.4.70 Regenfallrohre**
Regenfallrohre aus Zink 6-tlg, Nennweite 100mm,
auf verzinkten Regenrohrschellen angebracht.
Menge: 150,000 m

**1.4.80 Notentwässerung während der Bauphase**
Notentwässerung während der Bauphase aus
flexiblen Schläuchen, liefern und montieren und
nach Beendigung der Fassadenarbeiten wieder
demontieren und abtransportieren.
Menge: 150,000 m

**1.4.90 Wandanschlussblech liefern u. montieren**
Wandanschlussblech aus Titanzink, Zuschnitt 280
mm mit Falz, liefern und als Übergang von der Wand
zur Dachfläche montieren.
Menge: 19,000 m

**1.4.100 Brandwandabdeckung liefern u. montieren**
Brandwandabdeckung aus Titanzink, Zuschnitt bis
zu 600 mm mit allen Kantungen und Falzen,
inkl. der erforderlichen Unterkonstruktion aus
Vorstoßblech, liefern und fachgerecht montieren.
Menge: 12,400 m

**1.4.110 Kappleiste liefern u. montieren**
Kappleiste aus Titanzink, 0.7mm, mit einem
Zuschnitt von 7 cm für
Mauerwerksfuge einschl. der Silikonversiegelung,
liefern und montieren
Menge: 31,400 m

**1.4.120 Abdeckung liefern u. montieren**
Abdeckung aus Titanzink, Zuschnitt bis zu 600
mm mit allen Kantungen und Falzen,
inkl. der erforderlichen Unterkonstruktion aus
Vorstoßblech, liefern und fachgerecht montieren.
Menge: 43,220 m

**1.4.130 Zulage für Ecken und Endungen**
Menge: 11,000 St

**1.4.140 Blechschürze liefern u. montieren**
Blechschürze aus Titanzink, Zuschnitt ca. 280 mm
mit Falz,
liefern und als Übergang von der Wand zur
Dachfläche (horizontal) montieren.
Menge: 37,200 m

**1.4.150 Kehle herstellen**
Kehle aus Zinkblech (500mm),Stärke 0,7mm,
dreimal gekantet, inclusive Unterkonstruktion
und Anschneiden der Eindeckung im Kehlbereich
herstellen.
Menge: 11,200 m

**1.4.160 Kehlausläufer aus Zinkblech**
Kehlausläufer aus Zinkblech (500mm), Stärke
0,7mm, dreimal gekantet, inclusive
Unterkonstruktion
Menge: 2,000 St

**1.4.170 Korrosionsanstrich v. Dachrinnen oder Blechen**
Korrosionsanstrich v. Dachrinnen oder Blechen aus
Titanzink aufgebracht.
Menge: 31,500 m

**1.4.180 Schornsteineinfassung liefern u. befestigen**
Schornsteineinfassung im Steildachbereich aus
Titanzink inkl. der Kappleiste und dauerelastischer
Versiegelung liefern und befestigen.
Menge: 2,000 St

**1.4.190 Schornsteinabdeckung 4-zügig**
Schornsteinabdeckung aus Titanzink inkl.
Entlüftungen für die Schornsteinzüge liefern und
befestigen.
4-zügig
Menge: 6,000 St

**1.4.200 Schornsteinabdeckung 3-zügig**
Schornsteinabdeckung aus Titanzink inkl.
Entlüftungen für die Schornsteinzüge liefern und
befestigen.
3-zügig
Menge: 13,000 St

**1.4.210 Schornsteinabdeckung 2-zügig**
Schornsteinabdeckung aus Titanzink inkl.
Entlüftungen für die Schornsteinzüge liefern und
befestigen.
2-zügig
Menge: 4,000 St

**1.4.220 Schornsteinabdeckung 1-zügig**
Schornsteinabdeckung aus Titanzink inkl.
Entlüftungen für die Schornsteinzüge liefern und
befestigen.
1-zügig
Menge: 1,000 St

#### Abschnitt 1.5 Schornsteine

**1.5.10 Schornstein abtragen**
Schornstein abtragen bis ca. 40 cm über
Flachdachabdichtung. Anfallenden Schutt nach
unten transportieren und in den Container
verschaffen.
Anzahl Züge: 4
Höhe: bis 2,00m
Menge: 6,000 St

**1.5.20 Schornstein abtragen**
Schornstein abtragen bis ca. 40 cm über
Flachdachabdichtung. Anfallenden Schutt nach
unten transportieren und in den Container
verschaffen.
Anzahl Züge: 3
Höhe: bis 2,50m
Menge: 7,000 St

**1.5.30 Schornstein abtragen**
Schornstein abtragen bis ca. 40 cm über
Flachdachabdichtung. Anfallenden Schutt nach
unten transportieren und in den Container
verschaffen.
Anzahl Züge: 3
Höhe: bis 2,00m
Menge: 2,000 St

**1.5.40 Schornstein abtragen**
Schornstein abtragen bis ca. 40 cm über
Flachdachabdichtung. Anfallenden Schutt nach
unten transportieren und in den Container
verschaffen.
Anzahl Züge: 3
Höhe: bis 1,50m
Menge: 4,000 St

**1.5.50 Schornstein abtragen**
Schornstein abtragen bis ca. 40 cm über
Flachdachabdichtung. Anfallenden Schutt nach
unten transportieren und in den Container
verschaffen.
Anzahl Züge: 2
Höhe: bis 2,00m
Menge: 2,000 St

**1.5.60 Schornstein abtragen**
Schornstein abtragen bis ca. 40 cm über
Flachdachabdichtung. Anfallenden Schutt nach
unten transportieren und in den Container
verschaffen.
Anzahl Züge: 2
Höhe: bis 1,00m
Menge: 2,000 St

**1.5.70 Schornstein abtragen**
Schornstein abtragen bis ca. 40 cm über
Flachdachabdichtung. Anfallenden Schutt nach
unten transportieren und in den Container
verschaffen.
Anzahl Züge: 1
Höhe: bis 1,50m
Menge: 1,000 St

**1.5.80 Schuttcontainer bis 10 m3**
Schuttcontainer bis 10 m3 Fassungsvermögen für
die Entsorgung der alten Schornsteinköpfe mit
Anhaftungen von Russpartikeln.
Liefern, abtransportieren und entsorgen.
Menge: 4,000 St

#### Abschnitt 1.6 Stundenlohnarbeiten

**1.6.10 Lohnstunde Dachdeckermeister**
Lohnstunde eines Dachdeckermeister
zum Nachweis für nicht im
Leistungsverzeichnis beschriebene Arbeiten auf
ausdrückliche Anweisung der
Bauleitung
oder Bauherrschaft.
Menge: 1,000 Std

**1.6.20 Lohnstunde Dachdecker-Facharbeiter**
Lohnstunde eines
Dachdecker-Facharbeiter
zum Nachweis für nicht im
Leistungsverzeichnis beschriebene Arbeiten auf
ausdrückliche Anweisung der
Bauleitung
oder Bauherrschaft.
Menge: 1,000 Std

**1.6.30 Lohnstunde Dachdeckerhelfer**
Lohnstunde eines Dachdeckerhelfer
zum Nachweis für nicht im
Leistungsverzeichnis beschriebene Arbeiten auf
ausdrückliche Anweisung der
Bauleitung
oder Bauherrschaft.
Menge: 1,000 Std

### Bereich 3 Sonstiges

USt %: 19,00

## Zusätzlicher Text
Gewährleistung

Für die Gewährleistung gelten die Bestimmungen des  13, VOB/B.
Abweichend davon beträgt die Gewährleistungsfrist 10 Jahre.

Sie beginnt -auch bei erfolgter Teilabnahme- mit der (Schluß-)Abnahme
der gesamten vertraglichen Leistungen.

## Zusätzlicher Text
Termin

Arbeitsbeginn:  03.03. 2024
Fertigstellung:  30.05. 2024

## Zusätzlicher Text
Bedingungen für die Entsorgung von Abfällen

Der Leistungserbringer ist verpflichtet, die bei uns anfallenden Abfälle
ordnungsgemäß und
sofort zu entsorgen.  Zu diesem Zweck hat er die einschlägigen Gesetze,
Verordnungen und
sonstigen öffentlich-rechtlichen Vorschriften einzuhalten.

Der Leistungserbringer sichert zu und führt auf unser Verlangen den
Nachweis, dass er die
behördliche Einsammlungs- oder Beförderungsgenehmigung nach dem
Abfallgesetz hat.
Das Erlöschen dieser Genehmigung ist uns unverzüglich schriftlich
mitzuteilen. Die Erklärung des Betreibers der Abfallentsorgungsanlage
über die Übernähme der Abfälle ist vor der Beförderung vorzulegen.

Mit Übernahme der Abfälle durch den Leistungserbriinger gehen Eigentum,
Gefahr,
Verkehrssicherungspflicht und öffentlich-rechtliche Verantwortung auf
diesen über.

Die Beförderung hat auf direktem Fahrweg ohne Unterbrechung,
Zwischenlagerung und
Umladung auf andere Transportmittel zu erfolgen.  Der Leistungserbringer
hat die behördlich
geforderten Begleitscheine mit sich zu fuhren und ihre Quittierung durch
den Betreiber der
Abfallentsorgungsanlage herbeizuführen. Sind solche Begleitscheine nicht
erforderlich, hat er uns eine Übernahmebestätigung durch den Betreiber
der Abfallentsorgungsanlage
unverzüglich vorzulegen.

Der Leistungserbringer hat uns jede Störung in der ordnungsgemäßen
Abfallentsorgung
sofort zu melden.  Die Behebung der Störung hat - abgesehen von
unaufschiebbaren
Eilfällen - im Benehmen mit uns zu erfolgen. Davon unberührt bleibt die
volle Verant-wortlichkeit des Leistungserbringers für die ordnungsgemäße
Entsorgung der Abfälle.

Wir können Prüfungen zur Feststellung durchführen, ob der
Leistungserbringer seinen
Pflichten nachgekommen ist. Hierzu können wir zum Beispiel Einsicht
nehmen in die vom
Leistungserbringer nach öffentlich-rechtlichen Vorschriften zu führenden
Nachweisbücher und in den Genehmigungsbescheid der angefahrenen
Abfallentsorgungsanlage, dessen Vorlage der Leistungserbringer zu
bewirken hat.

Der Leistungserbringer'hat zur Abdeckung aller - sowohl seiner als auch
unserer - sich aus
der Abfallbeseitigung ergebenden Haftungsrisiken unter Einschluß des
Gewässerschäden
-Haftungsrisikos auf seine Kosten eine Haftpflichtversicherung in
ausreichender Höhe für Personen-, Sach- und Vermögensschäden
abzuschließen und uns den Abschluß auf
Verlangen nachzuweisen.  Diese Regelung läßt die Haftung des
Leistungserbringers
unberührt.

Die in diesen Bedingungen festgelegten Pflichten hat der
Leistungserbringer jedem Dritten
aufzuerlegen, dessen er sich zur Erfüllung dieser Pflichten bedient.
